# TrÜbPl Altmark, TrLg Planken, NB Straßen, Wege, Plätze
Angebotsaufforderung (GAEB DA XML 3.3, DA83)
Projekt: 9468222138
Währung: EUR
Nebenangebote zugelassen: ja
Eröffnung: 10.04.2026 00:00:00
Ende der Zuschlagsfrist: 30.04.2026
Ausführungsbeginn: 15.05.2026
Ausführungsende: 25.09.2026
Auftraggeber: AIB Amt für Immobilien- und Baumanagement Sachsen-Anhalt, Baubüro Stendal, Scharnhorststraße 38, 39576 Stendal; Vergabenummer: NBB-2026-0150
Erstellt mit: GXML Toolbox V3.3 R20210630, iTWO_64 V11.0.738, 17.03.2026

## 220 1. BA Straßenbau: Betonfahrbahn neue Wache bis Funkstation
Datum: 17.03.2026

*Hinweis: (Vorbemerkungen)*
(Vorbemerkungen)
Baugrund
Für den geplanten Straßenbau wurde der Geotechnische Bericht durch GGU mbH im Auftrag des Bau- und Liegenschaftsmanagement Sachsen-Anhalt erstellt. Der vollständige Bericht liegt der Ausführungsplanung bei.
Für den Bericht wurden im November 2023 und im März 2024 Felderkundungen durchgeführt und anschließend die notwendigen Laboruntersuchungen durchgeführt.
Insgesamt wurden 11 Kleinrammbohrungen auf der Liegenschaft ausgeführt, bis in einer Tiefe von 2,0 m. Im Zuge dessen wurde der vorhandene Oberbau aufgenommen und die Bodenschichtung erkundet.
Das anstehende Schichtenwasser im Planugsgebiet steht in einer Tiefe von etwa 3,20 m bis 9,50 m unter Gelände an. Demnach wird im Rahmen der geplanten Maßnahme kein Einfluss auf die Arbeiten durch das Schichtenwasser erwartet. Es erfolgt die Einteilung in Homogenbereiche nach DIN 18300:2019-09 für die geplanten Arbeiten:
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
Geplante Maßnahme
Der erste geplante Bauabschnitt definiert sich über die geplante Betonbauweise, welche durch die Befahrung mit Kettenfahrzeugen notwendig wird. Lagemäßig beginnt der Bauabschnitt südlich des Kreuzungsbereich der Hauptwache an der Zufahrt der Liegenschaft und verläuft dann Richtung Westen, bis hinter die vorhandene Funkstation. Der erste Teilabschnitt stellt dabei die Erneuerung und Verbreiterung der vorhandenen Betonfahrbahn für Übungsfahrzeuge dar. Erweitert wird die Straßenführung über die bestehende Schotterflächen nach Westen, bis hinter die Funkstation. Ab dort wird im zweiten Bauabschnitt die Fortführung in Asphaltbauweise vorgesehen.
Die Betonbauweise erfolgt nach RStO 12, Tafel 2, Zeile 3.2, Bk 1.8, mit Einfassung der Fahrbahn mit Flachborden, als Übergang zur umliegenden Schotterfläche
24 cm  Betonfahrbahn, C 30/37 (LP) XF4, XM2 WS
20 cm  STS (gebrochenes Naturgestein B1, 0/32)
  Ev2 mind. 150 MPa
21 cm  FSS (gebrochenes Naturgestein B2, 0/45)
  Ev2 mind. 120 MPa
65 cm  Gesamtdicke des frostsicheren Aufbaus
Für die geplanten Kreuzungsbereiche wird der Einbau von Bewehrungseisen vorgesehen. Die Längsfugen sind zu Verankern und die Querfugen sind zu verdübeln. Endfelder der geplanten Betonfahrbahn werden durch einer Deckenverstärkung der Betonfahrbahn auf eine Dicke von 40 cm umgesetzt. Die Fahrbahnbreite beträgt 6,50 m, zuzüglich der Flachborde und der Übergänge zu den vorhandenen Schotterflächen. Die Entwässerung erfolgt über die Quer- und Längsneigung der Fahrbahn und der anschließenden Schotterflächen bis in die Grün- und Waldflächen. Es werden keine gesonderten Anlagen für die Ableitung von Oberflächen vorgesehen. Niederschlagswasser wird auf den Grün- und Waldflächen diffus zur Versickerung gebracht.
Besondere Bedingungen
Militärischer Sicherheitsbereich
Liegenschaftseigener Verkehr (BwDLZ und militärischer Nutzer), Sicherung der Baugruben sind nach RSA, DIN 4124 und DIN EN 1610 zwingend erforderlich
Abstimmung mit Gewerk Strom erforderlich
Kampfmittelgefährdete Flächen: Es erfolgte eine Sondierung der beplanten Flächen für den ersten Bauabschnitt Straßenbau im Vorfeld der Maßnahme

Bauablauf
Die Fortführung der dienstlichen Belange des Truppenübungsplatzes sind während der Bauzeit zu berücksichtigen. Entsprechend ist das Baufeld in zwei Teilabschnitte geteilt, welche in Abstimmung mit der Bundeswehr festgelegt sind. Beide Teilabschnitte sind streng nacheinander umzusetzen. Der Beginn des zweiten Teilabschnittes erfolgt erst nach Teilabnahme des ersten Abschnittes.

### Bereich 1 Herstellung Betonfahrbahn

#### Abschnitt 1.1 KG 212 - Abbruchmaßnahmen

**1.1.10 Betonfundamente, unbewehrt, abbrechen, aufnehmen und entsorgen**
Fundamente aus Beton, unbewehrt aufbrechen,
Masse aller Art,
Aufbruchgut entsorgen.
Mehraufbruch mit vorh. Bodenaushub verfüllen.
Menge: 10,000 m3

**1.1.20 Zulage: Betonfundament bewehrt, Nachweis auf Entsorgungsnachweis**
Menge: 5,000 m3

**1.1.30 Betondecke aufnehmen Fahrbahn*Betondecke auf Unterl. ToB*m.einf.Bewehrung Tiefe ü. 20-25 cm*Ausb. Verw. zuf.**
StL-Nr. 2311400211430303
Betondecke ausbauen und aufnehmen. Dicke der Betondecke und Betondruckfestigkeit nach Unterlagen des AG.
Fläche = Fahrbahn.
Befestigung = Betondecke.
Auf Unterlage = Tragschicht ohne Bindemittel.
Decke mit einfacher Bewehrung, Dübeln und Ankern.
Gesamtausbautiefe über 20 bis 25 cm.
Ausbaustoffe nach Wahl des AN verwerten.
Angaben zu den umweltrelevanten Merkmalen nach Unterlagen des AG.
Menge: 240,000 m2

**1.1.40 Betondecke schneiden volle Tiefe*Dicke ü. 20-25 cm**
StL-Nr. 231140101300
Betondecke schneiden.
In voller Tiefe senkrecht und geradlinig schneiden.
Dicke der Betondecke über 20 bis 25 cm.
Menge: 10,000 m

#### Abschnitt 1.2 KG 522 - Straßen

**1.2.10 Deklarationsanalyse nach ErsatzbaustoffV durchführen**
Stoffe, die ausgebaut und entsorgt werden sollen und
noch nicht im Vorfeld durch den AG beprobt wurden,
sind durch den AN zu beproben.
Die Probenahme hat im Beisein des AG zu erfolgen.
Für Materialien, für die ein entsprechender Nachweis
zu erbringen ist, welcher bis zum jetzigen Termin noch
nicht vorliegt, wird eine Deklarationsanalyse nach Ersatzbaustoffverordnung und Kreislaufwirtschafts- und Abfallgesetz vorgenommen. Die Probenahme ist durch einen qualifizierten Probenehmer mit Sach- und Fachkenntnis gemäß PN 98 in Verbindung mit den Regelungen der Ersatzbaustoffverordnung durchzuführen.
Weiterhin sind die erforderlichen Transport-und Lagerungsmaßnahmen nach entprechender Vorschriftenlage in die jeweiligen Positionen einzurechnen.
Lagerflächen sind vor Ort mit dem Nutzer und dem AG abzustimmen.
Deklarationsanalyse durchführen.
Vom AG anerkanntes Analyseinstitut mit erforderlicher
Zulassung. Deklarationsanalyse erstellen lassen.
Ergebnis der Analyse an den AG liefern.
Die Position gilt für abzubrechende und entsorgende
Materialien aus dem Baustellenbereich, für die zur
Entsorgung eine entsprechende Deklaration vorliegen
muss.
Menge: 4,000 St

**1.2.20 Schicht ohne Bindemittel aufnehmen STS+DoB*bis 30 cm Fahrbahn*Bstoff. Verw. AN Abrechng. Abtrag**
StL-Nr. 24112010691041
Schicht ohne Bindemittel aufnehmen
Schichten aus Baustoffgemischen für Schottertragschichten und für Deckschichten ohne Bindemittel.
Dicke 'bis 30 cm'

Fläche = Fahrbahn.
Baustoffgemisch nach Wahl des AN verwerten. Baustoffgemisch nach Unterlagen des AG.
Abrechnung nach Abtragsprofilen.
Menge: 1100,000 m3

**1.2.30 Boden bzw. Fels lösen und verwerten*profilg. lösen Planum gesondert*Abrechnung Abtrag Verwertung nachw.**
StL-Nr. 2410621391020101
Boden bzw. Fels aus Abtragsbereichen profilgerecht
lösen, laden und nach Wahl des AN verwerten. Beschreibung der Homogenbereiche nach Unterlagen des AG. Die
Herstellung von Mulden und Gräben wird gesondert vergütet.
Homogenbereich 'HB-E-1'

Profilgerecht lösen.
Das Herstellen des Planums wird gesondert vergütet.
Abrechnung nach Abtragsprofilen.
Verwertung nach Unterlagen des AG nachweisen.
Menge: 760,000 m3

**1.2.40 Planum herstellen Ev2 = 45 MPa**
StL-Nr. 2410625001
Planum herstellen nach Unterlagen des AG.
Verformungsmodul Ev2 = 45 MPa.
Menge: 3800,000 m2

**1.2.50 Zulage: Entsorgung Bauschutt**
Entsorgung Bauschutt‑
Die Position umfasst die Zulage für einen erhöhten Kostenaufwand bei
der Bauschuttentsorgung bzw.
Deponierung. Entsorgungsnachweis ist zu liefern.
Menge: 100,000 m3

**1.2.60 Bordstein aus Beton setzen BSt. FB 30x25 cm*Fuge Typ B Halbm. ü. 5-12 m*bis 10 cm unt. OK F-beton 12 MPa**
StL-Nr. 2311531114010211
Bordstein aus Beton setzen. Breite der Rückenstütze
mind. 15 cm.
Bordstein = FB 30 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 5,00 bis 12,00 m.
Rückenstütze bis 10 cm unter Oberkante Bordstein. Beton
mit einer Druckfestigkeit (Einzelwert) am Bohrkern von
mind. 12 MPa.
Fundamentbeton mit einer Druckfestigkeit (Einzelwert)
am Bohrkern von mind. 12 MPa.
Menge: 70,000 m

**1.2.70 Bordstein aus Beton setzen BSt. FB 30x25 cm*Fuge Typ B gerader Stein*bis 10 cm unt. OK F-beton 12 MPa**
StL-Nr. 2311531114010111
Bordstein aus Beton setzen. Breite der Rückenstütze
mind. 15 cm.
Bordstein = FB 30 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 350,000 m

**1.2.80 Bordstein trennen FBSt. 30/25-20/25*BSt.nassschneiden BSt. Gehrung tr.**
StL-Nr. 231153263102
Bordstein auf Passmaß trennen.
Flachbordstein aus Beton ca. 30/25 bis 20/25 cm.
Bordstein trennen durch Nassschneiden.
Bordstein auf Gehrung trennen.
Menge: 20,000 St

*Hinweis: Betonfahrbahn nach RStO12, Tafel 2, Zeile 3.2, Bk 1.8*

**1.2.90 Frostschutzschicht herstellen Bk100 b.1,0 o.F.*0/45 URA+Einbaudoku*Ev2 mind. 120 MPa 21 cm*Abrechng. Auftrag**
StL-Nr. 2411221020061991
Frostschutzschicht herstellen.
In Verkehrsflächen der Belastungsklassen Bk100 bis
Bk1,0, ohne Fertiger bei schwieriger Profilgestaltung oder bei zahlreichen Einbauten.
Baustoffgemisch 0/45.
Umweltrelevante Anforderungen beim Einsatz von Baustoffgemischen einschließlich Einbaudokumentation nach
Unterlagen des AG. Einbaudokumentation übergeben.
Verdichtungsgrad/Verformungsmodul 'Ev2 mind. 120 MPa'

Einbaudicke '21 cm'

Abrechnung nach Auftragsprofilen.
Menge: 800,000 m3

**1.2.100 Schottertragschicht herstellen Bk100 bis Bk1,0*0/32 URA+Einbaudoku*. Ev2 mind. 150 MPa Dicke 20 cm**
StL-Nr. 2411232011190200
Schottertragschicht herstellen.
In Verkehrsflächen der Belastungsklassen Bk100 bis
Bk1,0, mehrlagig, obere Lage mit Fertiger.
Baustoffgemisch 0/32.
Umweltrelevante Anforderungen beim Einsatz von Baustoffgemischen einschließlich Einbaudokumentation nach
Unterlagen des AG. Einbaudokumentation übergeben.
Verdichtungsgrad/Verformungsmodul 'Ev2 mind. 150 MPa'

Einbaudicke = 20 cm.
Menge: 3700,000 m2

**1.2.110 Betondecke herstellen BK 1.8*Fahrbahn Deckendicke 24 cm*C30/37 PSV angeg. (48)*m.Stahlbesen abz.**
StL-Nr. 2311421591601022
Betondecke herstellen.
In Verkehrsflächen 'Fahrbahn Bk 1.8'

Einbau in Fahrbahn, Herstellungsbreite nach Unterlagen
des AG.
Deckendicke = 24 cm.
Festigkeitsklasse C30/37.
Kategorie PSV angegeben (48).
Oberfläche mit Stahlbesen in Querrichtung abziehen.
Menge: 3250,000 m2

**1.2.120 Querpressfuge herstellen Fahrbahn*Dübelabst. 25 cm 8/27, N2 verf.**
StL-Nr. 231143221101
Querpressfuge in Betondecke herstellen. Fugenspalt
schneiden. Fuge verfüllen.
Fuge in Fahrbahn.
Dübel einbauen, Regelabstand 25 cm. Dübellöcher bohren.
Fugenspaltbreite 8 mm, Fugenspalttiefe 27 mm, Un-
terfüllstoff einbringen, verfüllen mit heiß verarbeitbarer Fugenmasse Typ N2.
Menge: 540,000 m

**1.2.130 Verank. Längsscheinfuge herstellen Fahrbahn*Deckendicke 24 cm Abstand 25 cm*Anker 20/80 ohne Abfasen*6/20, Profil**
StL-Nr. 2311431216910102
Verankerte Längsscheinfuge in Betondecke herstellen.
Fugenkerbe herstellen. Fugenkerbe durch Schneiden zum
Fugenspalt aufweiten. Fuge verfüllen.
Fuge in Fahrbahn.
Deckendicke = 24 cm.
Anker 'alle 25 cm, Plattenlänge 4,0 m'

Anker, Durchmesser 20 mm, Länge mindestens 80 cm.
Ohne Abfasen der Fugenspaltkanten.
Fugenspaltbreite 6 mm, Fugenspalttiefe 20 mm, verfüllen
mit Fugenprofil.
Menge: 225,000 m

**1.2.140 Betonendfeld herstellen (Zulage) Deckverst. 40 cm Decke**
Zulage für Betonendfeld herstellen. Vergütet wird der
Mehraufwand gegenüber dem Herstellen der Betondecke.
Mit Deckenverstärkung auf 40 cm Betondecke.
Menge: 165,000 m2

**1.2.150 Betonstahleinlagen lief. und einb. Fahrbahn*3 kg/m2, einlagig**
StL-Nr. 2111423029
Betonstahleinlagen liefern und einbauen.
Einbau in Fahrbahn.
Betonstahl '3 kg/m2, Bewehrung der Kreuzungsbereiche und der Endfelder, zweilagig.'
Menge: 3,075 t

**1.2.160 Zulage Handeinbau Beton**
Zulage Handeinbau Beton
Inkl. Herstellung feststehender Schalung zum Einbau von Handfeldern.
Menge: 900,000 m2

**1.2.170 Raumfuge herstellen Fahrbahn*Deckendicke 24 cm einschneiden*20/40, N2 verf. Dübelabst. 25 cm**
StL-Nr. 2111432716001101
Raumfuge in Betondecke mit einer Fugeneinlage herstellen.
Raumfuge in Fahrbahn.
Deckendicke = 24 cm.
Oberen Fugenspalt nach dem Erhärten des Betons einschneiden.
Fugenspaltbreite 20 mm, Fugenspalttiefe 40 mm, verfüllen mit heiß verarbeitbarer Fugenmasse Typ N2.
Dübel auf geschweißten Stützkörben aus Betonstahl in
der Fahrbahn, Regelabstand 25 cm einbauen.
Menge: 26,000 m

**1.2.180 Verank. Längsscheinfuge herstellen Fahrbahn*Deckendicke 24 cm 5 Anker je Platte*Anker 20/80 8/27, N2 verf.**
StL-Nr. 2111431216110001
Verankerte Längsscheinfuge in Betondecke herstellen.
Fugenkerbe herstellen. Fugenkerbe durch Schneiden zum
Fugenspalt aufweiten. Fuge verfüllen.
Fuge in Fahrbahn.
Deckendicke = 24 cm.
5 Anker je Platte.
Anker, Durchmesser 20 mm, Länge mindestens 80 cm.
Fugenspaltbreite 8 mm, Fugenspalttiefe 27 mm, Un-
terfüllstoff einbringen, verfüllen mit heiß verarbeitbarer Fugenmasse Typ N2.
Menge: 215,000 m

**1.2.190 Bankett profilgerecht herstellen Neben Fahrbahn*Baustoff. C 90/3 URA+Einbaudoku*Breite 1,00 m Einbaudicke 20 cm*12 tief+ 6 hoch 3cm tiefer*EV2 mind. 100MPa**
StL-Nr. 2411270711122111
Bankett gemäß ZTV E-StB profilgerecht herstellen.
Neben Verkehrsfläche Fahrbahn.
Baustoffgemisch, Kategorie C 90/3, Größtkorn
von 32 mm. Der Feinkornanteil muss im eingebauten Zu-
Stand 8 M.-v.H. bis 12 M.-v.H. betragen.
Umweltrelevante Anforderungen beim Einsatz von Baustoffgemischen einschließlich Einbaudokumentation nach
Unterlagen des AG. Einbaudokumentation übergeben.
Breite = 1,00 m.
Einbaudicke = 20 cm.
Querneigung 12 v.H. am tiefliegenden und 6 v.H. am
hochliegenden Fahrbahnrand.
Einbau 3 cm tiefer als Fahrbahnrand.
Verformungsmodul EV2 auf der Oberfläche mindestens
100 MPa.
Menge: 420,000 m

**1.2.200 Schottertragschicht herstellen*0/32 URA+Einbaudoku**
StL-Nr. 2411232591190900
Schottertragschicht herstellen.
In Verkehrsflächen 'zum Angleich an die umliegende
Schotterbefestigung'

Baustoffgemisch 0/32.
Umweltrelevante Anforderungen beim Einsatz von Baustoffgemischen einschließlich Einbaudokumentation nach
Unterlagen des AG. Einbaudokumentation übergeben.
Verdichtungsgrad/Verformungsmodul 'Ev2 mind. 100 MPa'

Einbaudicke '20 cm'
Menge: 110,000 t

**1.2.210 Umsetzen Findlinge**
Umsetzen Findlinge
Findling am Straßenrand aufnehmen und umsetzen.
Durchmesser bis ca. 50 cm
Transportstrecke bis 20 m.
Menge: 20,000 St

*Hinweis: Kontrollprüfungen*

**1.2.220 Statische Plattendruckversuch**
Plattendruckversuche nach DIN 18 134 für Kontrollprüfung auf besondere Anordnung des AG durchführen, mit Auswertung
und Darstellung der Meßergebnisse.
Bereitstellung  Belastungsfahrzeug wird gesondert vergütet Einschließlich Personal und sämtlicher Geräte Nachweise auf Planum, Frostschutzschicht, Schottertragschicht keine zusammenhängende Durchführung, auch Einzeldurchführung möglich.
Zulassung nach RAP Stra.
Menge: 9,000 St

**1.2.230 Belastungsfahrzeug bereitstellen**
Belastungsfahrzeug als Gegengewicht (z.B. ausreichend
beladener Lkw) für Plattendruckversuch bei Kontrollprüfungen bereitstellen.
Menge: 4,500 h

**1.2.240 Probeentnahme Bohrkerne Beton**
Probennahme Bohrkerne; für Kontrollprüfung
Entnahme von Bohrkernen 24 cm Tiefe,
150mm Bohrkerndurchmesser einschließlich verschließen des Bohrloches fachgerecht mit Beton bis OK Fahrbahn,
150mm Durchmesser
einschl. Aufnehmen und Entsorgen aller anfallenden Stoffe
einschließlich Anfahrt und Terminkoordinierung
Der Ort der Probennahme wird durch den AG festgelegt. Die Proben sind dem Kontrollprüfer fachgerecht zu übergeben.
Menge: 3,000 St

**1.2.250 Auswertung Probenahme Beton**
Auswertung ProbenahmeBeton nach ZTV Beton-StB 07
Durchführung durch nach RAP Stra anerkannten Kontrollprüfer
Notwendige zur Auswertung erforderliche Arbeiten sowie Probenvorbereitung, Registrierung und Entsorung sind mit einzukalkulieren.
Analyse, Auswertung und Zusammenstellung der Ergebnisse ist mit dieser Position abgegolten.
Die Zusammenfassung hat folgendes zu beinhalten:
- Bestimmung Schichtdicke
- Rohdichte
- Druckfestigkeit

Die Auswertung ist dem AG vor der Bauabnahme zur Verfügung zu stellen.
Menge: 1,000 St

#### Abschnitt 1.3 KG 549 - Technische Anlagen in Außenanlagen, sonstiges

**1.3.10 Leitungsgraben herstellen gew. Boden*Tiefe bis 1,25 m b 0,60 m*o.Verb./o.Wassrh. lag. i./ver.o.Lz.*Aushub verwerten Abr. senkrecht**
StL-Nr. 2410820721921021
Leitungsgraben profilgerecht herstellen. Straßenaufbruch wird gesondert vergütet.
In gewachsenem Boden. Homogenbereich nach Unterlagen
des AG.
Grabentiefe bis 1,25 m.
Breite der Grabensohle '0,60 m'

Verbau und Wasserhaltung werden gesondert vergütet.
Aushub zur Wiederverwendung innerhalb der Baustelle
lagern, nach Verlegen der Leitung in Graben oberhalb
der Leitungszone einbauen und verdichten einschl. ggf.
erforderlicher Wasserzugabe.
Zum Verfüllen nicht verwendeten Aushub nach Wahl des AN
verwerten.
Abrechnung mit senkrechten Wänden. Grabenbreite
nach DIN 18 300 ohne Berücksichtigung eines Verbaus.
Menge: 210,000 m3

**1.3.20 Geeigneten Boden in Leitungszone einbauen und verdichten**
Geeigneten Boden in Leitungszone einbauen und verdichten.
Sand 0/2 verdichten auf Verformungsmodul Ev2 = min. 45 MN/m2.
Leitungszone = Auflager (min. 10 cm), Seitenverfüllung
und Abdeckung (min. 30 cm) beachten gegebenenfalls abweichender Herstellervorschriften.
Boden liefert AN, Verdichtungsnachweise sind
vorzulegen.
Menge: 85,000 m3

**1.3.30 Trassenwarnband verlegen**
Trassenwarnband mit Metalleinlage, Aufschrift "Achtung Beleuchtung". Das Trassenwarnband muß 30 cm über Rohrscheitel verlegt werden. Liefern und Verlegen.
Menge: 280,000 m

**1.3.40 Boden d. AG in Leitungsgr. einb. Boden gelagert*Tiefe bis 1,25 m b 0,60 m*oberh.Leitungsz. Abrechnung senkr.**
StL-Nr. 24108227219101
Boden des AG in Leitungsgraben einschließlich Schachtbaugruben einbauen und verdichten einschl. ggf. erforderlicher Wasserzugabe.
Boden, innerhalb der Baustelle gelagert, aufnehmen.
Grabentiefe bis 1,25 m.
Breite der Grabensohle '0,60 m'

Boden nach Verlegen der Leitung in Graben oberhalb der
Leitungszone und in Baugruben einbauen und verdichten.
Abrechnung mit senkrechten Wänden entsprechend
der Abrechnung beim Aushub.
Menge: 125,000 m3

**1.3.50 Kabelschutzrohr PVC-U da 110 liefern und verlegen**
Kabelschutzrohr PVC-U da 110 mit eingelegtem Zugdraht
(Stahl, verzinkt, mind. 3mmDurchmesser)
liefern und in Teillängen in Kabelgraben verlegen
Stangenware
Menge: 40,000 m

**1.3.60 Fundament für Leuchtenmast des AG setzen**
Mastfundament des AG  für Straßenbeleuchtungsmast als
Betonfertigfundament für Lichtmaste Lichtpunkthöhe 4 - 5m aufnehmen und setzen.
Maße: 600 x 600 x 700 mm
Gewicht: 510 kg
Einbautiefe: 900 mm

Ausheben des notwendigen Erdreiches.
Nach standsicherem Einbau des Fertigfundamentes wieder verfüllen und verdichten,
verdrängten Boden laden abtransportieren und entsorgen.
Ohne Aufstellen der Maste
Menge: 7,000 St

**1.3.70 Natursteinpflaster**
Natursteinpflaster Granit KP 9/11 in 20 cm Beton herstellen, Verfugung mit witterungsbeständigem,kunststoffvergütetem Mörtel,Verlegung bündig mit Geländeoberfläche,Verlegeart rund,3-reihig,äußere Steinreihe mit Rückenstütze
aus Beton C20/25
Menge: 10,000 m2

#### Abschnitt 1.4 KG 593 - Sicherungsmaßnahmen

**1.4.10 Absp.g.,Warneinr. aufb. u. abb. Abspsch. 250x2000**
StL-Nr. 21105405050000
Absperrgerät oder Warneinrichtung betriebsfertig aufbauen und abbauen. Vorhalten, Kontrolle, Wartung, In-
standsetzung und Betreiben werden gesondert vergütet.
Vorübergehende Verkehrssicherungsmaßnahmen durchführen.
70 v. H. des Preises werden nach betriebsfertigem Aufbau, der Rest nach Abbau vergütet.
Absperrschranke Größe 250 x 2000 mm mit Aufstellvorrichtung.
Menge: 90,000 St

**1.4.20 Absp.g.,Warneinr. vorhalten wie Vorposition**
StL-Nr. 2110541001
Absperrgerät oder Warneinrichtung vorhalten, warten,
instand setzen und betreiben. Vorübergehende Verkehrssicherungsmaßnahmen durchführen. Die Kontrolle wird gesondert vergütet.
Absperrgerät oder Warneinrichtung wie in Vorposition
beschrieben.
Menge: 7200,000 Std

**1.4.30 Absperrger. oder Warneinr. umsetzen wie Vorposition**
StL-Nr. 2110542001
Absperrgerät oder Warneinrichtung innerhalb des Ar-
beitsstellenbereiches umsetzen. Vorübergehende Verkehrssicherungsmaßnahmen durchführen.
Absperrgerät oder Warneinrichtung wie in Vorposition
beschrieben.
Menge: 180,000 St
